# AS852 - Baumaßnahmen Pursrucker Weiher
Angebotsaufforderung (GAEB 90, DA83)
Währung: EUR
Auftraggeber: Bundesrepublik Deutschland vertreten durch

## Zusätzlicher Text
Allgemeine Vorbemerkungen/ Beschreibung der Leistungen

1.  Der Umfang der Leistungen ist in der nachfolgenden
Leistungsbeschreibung, den Plänen und der Baubeschreibung und deren
Anlagen dargestellt.

2.  In die Einheitspreise sind alle Aufwendungen für erforderliche
Zwischenlagerungen, Längs-, Quer- und Höhentransporte im Baubereich, für
Herstellung und vollständigen Rückbau von Zufahrten und Standflächen für
Hebegeräte und Baumaschinen sowie sämtliche erforderliche
Vermessungsleistungen einzurechnen. Dies gilt auch für die Zufahrten von
den öffentlichen Verkehrswegen aus.

Die jeweiligen Vorbemerkungen zu  den einzelnen Gewerke sind vom Bieter/
Auftragnehmer (AN) bei der Kalkulation zu beachten, die Aufwendungen für
in den Vorbemerkungen beschriebene Besondere Leistungen sind in die
Baupreise der Position/ Ordnungszahl (OZ) einzurechnen und werden nicht
gesondert vergütet, soweit hierfür keine gesonderten OZ ausgewiesen
sind.

Das Liefern sämtlicher Bau- und Bauhilfsstoffe ist Sache des AN und in
die Einheitspreise einzurechnen.

3.  Für die Bauarbeiten gelten insbesondere nachstehende Normen und
Vorschriften in der zum Zeitpunkt der Angebotsaufforderung gültigen
Fassung:

VOB/B und VOB/C in ihrer Gesamtheit
Gewerkespezifische ZTV-W, soweit in den Vorbemerkungen und Positionen
vorgegeben.

4.  Die Art und der Umfang der durch den AN im Rahmen seiner
Qualitätssicherung zu erbringenden Eigen- und Fremdüberwachung sowie
Gütenachweise sind in der Leistungsbeschreibung und in den Zusätzlichen
Technischen Vertragsbedingungen vorgeschrieben. Diese vorgeschriebenen
Leistungen der Qualitätssicherung werden nicht gesondert vergütet,
sofern nicht in gesonderten OZ beschrieben.

## Wasserbauliche Maßnahmen
Datum: 10.08.26

*Hinweis*
Allgemeine Vorbemerkungen

1. Die Vorbemerkungen zu den einzelnen Leistungsbereichen der sind Vertragsbestandteil.
2. Für LV-Positionen, die auf Standardtexte der
Leistungskatalog für den Straßen- und Brückenbau (LB
StLK)
des Bundes, herausgegeben von der
Forschungsgesellschaft
für den Straßenbau FGS, zurückgreifen, gilt der
Wortlaut des
Langtextes als vertraglich vereinbart.
3. Leistungen, deren Text nicht dem in der LB StLK
abgedruckten entspricht, haben keine StL-Nr.,
sondern lediglich eine Ordnungszahl (OZ) erhalten.
Sämtliche Vorbemerkungen zu den einzelnen Abschnitten
der LB StLK gelten jedoch für  alle in dem jeweiligen
Abschnitt aufgeführten Leistungen, gleichgültig, ob sie
eine StL-Nr. oder lediglich eine OZ erhalten haben. Die
allgemeinen Vorbemerkungen der LB StLK
sind Bestandteil der Leistungsbeschreibung
und gelten für alle Leistungen.
4. Für die Anwendung der Standardtexte sowie der
Ausführung von Leistungen nach der LB StLK sind
die VOB Teil B und C sowie etwaige Zusätzliche
Vertragsbedingungen (ZVB) und etwaige Zusätzliche
Technische Vertragsbedingungen (ZTV), Technische
Lieferbedingungen (TL) und Technische Prüfbedingungen
(TP) in den aktuellen Fassungen in Verbindung mit den
durch die Oberste Baubehörde veröffentlichten
Bekanntmachungen vertraglich vereinbart. Weitere
Einzelheiten richten sich nach den Festlegungen in
der Baubeschreibung.
5. Soweit im Leistungsverzeichnis auf Technische
Spezifikationen (z.B. nationale Normen, mit denen
Europäische Normen umgesetzt werden, europäische
technische Zulassungen, gemeinsame technische
Spezifikationen, internationale Normen) Bezug
genommen wird, werden auch ohne den ausdrücklichen
Zusatz *oder gleichwertig* immer gleichwertige
Technische Spezifikationen in Bezug genommen.
6. Die Unterlagen des AG umfassen alle der
Ausschreibung zugrundeliegenden Unterlagen. Als
Unterlagen des AG gelten auch die nach den ZTV-ING
vom AN zu liefernden Ausführungsunterlagen.
7.  Recycling-Baustoffe, deren Bautauglichkeit und Umweltverträglichkeit durch eine ständige
qualitätssichernde Güteüberwachung nach Maßgabe
der TL BuB E-StB, der TL G SOB-StB und der
ZTV wwG-StB By nachgewiesen wurde,
sind gleichwertig zu natürlichen Baustoffen.
Ergänzend dazu sind die Einbauklassen anzugeben.
8. Beton und Zementmörtel:
8.1 Der Beton sowie Zementmörtel muss - soweit in der
Leistungsbeschreibung nichts anderes enthalten ist -
der DIN EN 206-1 und der DIN 1045-2 sowie den
ZTV-ING entsprechen.
8.2 Bei der Bezeichnung der Expositionsklassen handelt
es sich um eine verkürzte Schreibweise. Die
Ergänzung (D) für die deutsche Regelung entsprechend
DIN-Fachbericht 100 (Beton) gilt als vereinbart.
8.3 Soweit Mindestdruckfestigkeitsklassen bei den
Expositionsklassen angegeben sind, resultieren
diese allein aus der Expositionsklasse bzw. der
Kombination der Expositionsklassen.
9. Gemäß Kreislaufwirtschaftsgesetzt (KRW) beinhaltet
Entsorgung Verwertungs- und Beseitigungsverfahren,
einschließlich der Vorbereitung vor der Verwertung
oder Beseitigung.

### Titel 01 Wasserbauliche Maßnahmen

#### Bereich 01.01 Baustelleneinrichtung

**01.01.0010 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Zuordnung: 101

**01.01.0020 Baustelle räumen Sämtl. LV-Abschn.**
StL-Nr. 21910111201
Baustelle von allen Geräten, Anlagen, Einrichtungen und
dgl. räumen. Benutzte Flächen und Wege entsprechend dem
ursprünglichen Zustand herrichten. Soweit nicht für
bestimmte Leistungen für das Räumen der Baustelle gesonderte Positionen im Leistungsverzeichnis enthalten
sind, gilt die Pauschale
für alle Leistungen sämtlicher Abschnitte des Leistungsverzeichnisses.
Menge: 1,000 Psch
Zuordnung: 101

**01.01.0030 Verkehrsflächen unterhalten**
Verkehrsflächen zur Aufrechterhaltung des öffentlichen
und Anliegerverkehrs sowie des Baustellenverkehrs
innerhalb des Baubereiches einschließlich
zwischenzeitlich benutzter Behelfsfahrstreifen
verkehrssicher unterhalten.
Befestigung nach Unterlagen des AG, Verkehrsflächen im
Zuge der Baustrecke.
Außerdem sind Straßen, welche durch die
Materialtransporte genutzt werden, sind während der
gesamten Bauzeit bei Verschmutzung zu reinigen. Dies
beinhaltet auch das mehrmalige Reinigen an einem Tag,
wenn dies erforderlich ist.
Menge: 1,000 Psch

**01.01.0040 Zustandserfasssung**
Erfassung und Dokumentation des Zustands von Straßen,
Geländeoberfläche, der Vorfluter und Vorflutleitungen,
sowie der baulichen Anlagen im Baugelände.
Ebenfalls zu erfassen sind die Straßen, welche für den
Materialtransport benutzt werden.
Die Erfassung ist unter Beteiligung des AG und des
Straßenbaulastträgers bzw. Eigentümers vor Beginn der
Arbeiten durchzuführen.
Dokumentationsunterlagen herstellen und dem AG
übergeben.
Menge: 1,000 Psch

**01.01.0050 Wasserhaltung**
Installieren und Vorhalten von geeigneten Maßnahmen zur
Wasserhaltung (des Fensterbaches und des seitlichen
Quellgrabens) während der Bauzeit
Die Abflusssicherheit der Gewässer muss während der
ganzen Bauzeit über gewährleistet sein
Temporäre Bauten sind nach Beendigung der Baumaßnahem
zurückzubauen
Menge: 1,000 Psch

*Hinweis*
Vorbemerkungen zu LB 106 - Erdbau

1. Oberboden:
1.1. Nebenleistungen, Besondere Leistungen
Die nachfolgend aufgeführten Leistungen gehören zum
Leistungsumfang:
Das Fördern des Oberbodens innerhalb der Baustelle
unabhängig
von der Länge der Förderwege.
1.2 Abrechnung
Oberbodenlieferung:
Die Mengenermittlung erfolgt durch Aufmaß des
Oberbodens auf dem Fahrzeug an der Einbaustelle.

2. Erdarbeiten:
2.1. Allgemeines
2.1.1 Boden, Einbauklassen und Zuordnungswerte (Z0,
Z1.1, Z1.2, Z2) werden nach den Technischen Regeln
der Mitteilungen der Länderarbeitsgemeinschaft
Abfall (LAGA) 20 sowie den Anforderungen an die
Verfüllung von Gruben und Brüchen sowie Tagebauen
in der aktuellen Fassung (geänderte Anlage 2 Stand
11.05.2018) definiert.
https://www.stmuv.bayern.de/themen/wasserwirtschaft/
grundwasser/doc/verfuell.pdf
Die Verwertungsklassen RW1 bzw. RW2 werden in
der ZTV wwG-StB BY05 definiert.
2.1.2 Als Prüfmethode für die Verdichtungskennwerte
im Bereich Erdbau wird die Methode M3 festgelegt,
sofern in der Leistungsbeschreibung nichts anderes
angegeben wird.
2.2. Nebenleistungen, Besondere Leistungen
Die nachfolgend aufgeführten Leistungen gehören
zum Leistungsumfang
2.2.1 Das Zwischenlagern des Bodens, soweit es nicht
vom AG angeordnet wird.
2.2.2 Wenn das Herstellen von Einbauten und/oder
Bauwerken im Leistungsumfang des AN enthalten
ist, gehören alle dadurch verursachten Erschwernisse
zum Leistungsumfang.
2.3. Abrechnung
2.3.1 Die Mengenermittlung erfolgt, soweit nachstehend nicht anders geregelt, im Abtrag.
Erfolgt die Abrechnung ausnahmsweise im Auftrag, so
wird der durch die Verdichtung des Dammuntergrundes
bedingte Mehrverbrauch an Schüttmassen nicht gesondert vergütet, wenn in der Leistungsbeschreibung
nichts anderes angegeben ist.
2.3.2 Die Mengenermittlung von Schüttmaterial aus
Seitenentnahmen wird wie folgt durchgeführt:
Die Menge des Gesamtauftrages in verdichtetem
Zustand abzüglich der Menge des wiedereingebauten Abtragsmaterials und der Menge des
Liefermaterials ergibt die Menge des Schüttmaterials.
2.3.3 Das Erstellen des Planums wird nur einmal
vergütet,
auch wenn der Bereich des Planums in
mehreren Positionen enthalten ist
(z.B. Aushub und Bodenverbesserung).

3.Roden:
3.1 Nebenleistungen, Besondere Leistungen
Die nachfolgend aufgeführten Leistungen gehören zum
Leistungsumfang:
Das Beseitigen am Boden liegender Äste beim
Roden in geschlossenem Bestand.
3.2  Abrechnung
3.2.1 Der Stammdurchmesser von Bäumen ist der
mittlere Durchmesser, gemessen 1 m über dem Boden.
3.2.2 Der Durchmesser von Wurzelstöcken ist der
mittlere Durchmesser der Schnittfläche.
3.2.3 Die gerodete Fläche wird durch die Außenränder
des Bestandes auf der Bodenoberfläche begrenzt.
Das Aufmaß wird vor der Rodung durchgeführt.
3.2.4 Für die Ermittlung der Rodungsfläche im Mittel-
und
Trennstreifen zweibahniger Straßen gilt:
Als Breite wird die gesamte Breite des Mittel- bzw.
Trennstreifens gemessen.
Lücken im Bestand bis 10 m Länge werden übermessen.

#### Bereich 01.02 Erdarbeiten

**01.02.0010 Vorh. Vegetationstragschicht/Sukzessionsfläche kurz mähen**
Vorh. Gras-/Krautschicht kurz mähen.
Das Mähgut wird Eigentum des AN und ist abzufahren.
Einschl. einzelner verholzter Strauchteile.
Wuchshöhe bis 150 cm.
Menge: 80,000 m2

**01.02.0020 Vorh. Vegetationstragschicht/Sukzessionsfläche kurz mähen**
Vorh. Gras-/Krautschicht kurz mähen.
Das Mähgut wird Eigentum des AN und ist abzufahren.
Einschl. einzelner verholzter Strauchteile.
Wuchshöhe bis 150 cm.

in Feuchtbereich
Menge: 1000,000 m2

**01.02.0030 Uferböschung versetzen**
Üferböschung aus Abtragsbereichen profilgerecht
lösen unter Beibehaltung des Gefälles 10 - 20 cm
nachmodelieren
Boden bzw. Fels nach Unterlagen
des AG profilgerecht im Uferbereich auf einer Breite
von 2 - 3 m  einbauen, verdichten und modelieren
Homogenbereich O und Homogenbereich B1
Bau 'im Trockenen und unter Wasser'
Das Herstellen des Planums wird nicht gesondert
vergütet.
Radbagger bis 6 to, Humusschaufel 1,60 m breit
Ausführung an Teich 1
Menge: 120,000 m

**01.02.0040 Teichuferplanie**
Vorhandenes Teichufer bei Teich 2 und 3
für Schroppeneinbau OZ 01.02.0050
grob planieren.
Boden: Ober- und Rohboden
Homogenbereich O und Homogenbereich B1
Neigung : ca. 1 : 1
bis zu einer Uferhöhe von ca. 80 cm
Bau 'im Trockenen und unter Wasser'
Menge: 80,000 m2

**01.02.0050 Ufersicherung mit Schroppenschüttung**
Steilufer  von Teichen, vorplaniert,
mit Schroppenschüttung zum
Biberschutz/Ufersicherung
(in Boden einplaniert/eingedrückt) einbauen.
Homogenbereich O und Homogenbereich B1
Einbau 'im Trockenen und unter Wasser
Neigung : ca. 1 : 1
bis zu einer Uferhöhe von ca. 80 cm
Material: Schroppen ca. 100/250 mm.
Arbeitsbereich parallel zum vorhandenen Schotterweg bei
Teich 2
und längs Ufer Teich 3

Abrechnung nach Lieferschein
Menge: 40,000 t

#### Bereich 01.03 Wasserbau und Ausstattung

**01.03.0010 Oberboden lösen und verwerten profilg. lösen Planum nicht ges.*Abrechnung Abtrag**
Oberboden und Vegetationsdeckeaus Abtragsbereichen
profilgerecht lösen, laden, fördern und an Teich 2
profilgerecht einbauen.
Transportweg 700m
Beschreibung der Homogenbereiche nach Unterlagen des
AG.
Homogenbereich O und Homogenbereich B1
Profilgerecht lösen bis zu 20cm Tiefe
Örtliche Vertiefungen 'für Raubettmulden'
OZ 01.03.0030
Das Herstellen des Planums wird nicht gesondert
vergütet.

Ausführung in zwei Teilstücken
1. Raubettmulde von Teich 4 zu Teich 5;
2. Raubettmulde von Teich 4 zum Bach
Abrechnung nach Abtragsprofilen.
Menge: 12,000 m3
Zuordnung: 106

**01.03.0020 Unterboden bzw. Fels lösen und verwerten profilg. lösen Planum nicht ges.*Abrechnung Abtrag**
Unterboden aus Abtragsbereichen profilgerecht
lösen, laden, fördern und an Teich 2 profilgerecht
einbauen.
Transportweg 700m
Beschreibung der Homogenbereiche nach Unterlagen des
AG.
Homogenbereich O und Homogenbereich B1
Profilgerecht lösen von 20 cm bis 80cm Tiefe
Örtliche Vertiefungen 'für Raubettmulden'
OZ 01.03.0030
Das Herstellen des Planums wird nicht gesondert
vergütet.

Ausführung in zwei Teilstücken
1. Raubettmulde von Teich 4 zu Teich 5;
2. Raubettmulde von Teich 4 zum Bach
Abrechnung nach Abtragsprofilen.
Menge: 48,000 m3
Zuordnung: 106

**01.03.0030 Raubettmulde in Beton**
Mulde als Raubettmulde durch Einbau gebrochenener
oder gespaltenener Granitsteine in Bettung herstellen.
Einschl. Materiallieferung und erforderlichen Arbeiten
Die Steine stehend in engem Verband so in die
Bettung setzen, dass die Fußflächen satt aufliegen,
bis zur halben Steinhöhe verkeilen und die Ränder
des Raubettes mit den größeren Steinen einfassen.
Splitt Körnung 2-5 mm in Steinsatz einstreuen
Fugen mit Pflasterfugenmörtel Typ A verschließen.
Splitt = gebrochenes Naturgestein.
Das Raubett ggf. verankern.
Ausführung U-förmig
Raubettregelbreite cm 300
Raubetttiefe m 0,3
Steinhöhe i.M. cm 20
In Bettung aus Beton C12/15, Ausbreitmaßklasse F1,
Dicke 20 cm.
Einschl. Sauberkeitsschicht aus Schotter 0/32, 20 cm
dick
und Verdichtung des Erd- u. Schotterplanums
Auf die Ausbildung einer maschinenbefahrbaren
Ausformung in Teilbereichen wird hingewiesen

Ausführung in zwei Teilstücken
1. Raubettmulde von Teich 4 zu Teich 5;
2. Raubettmulde von Teich 4 zum Bach
Menge: 60,000 m2

**01.03.0040 Profilierung Bachbett und Uferbereich**
Gewässerbett profilgerecht herstellen,
Boden der Klasse(n) 3-5 lösen, laden, fördern einbauen
und verdichten
einschließlich herstellen des Planums.
Homogenbereich O und Homogenbereich B1
Gesamtbreite: 1,20 bis 5,00 m
Sohlbreite: 0,40 bis 1,40 m
Tiefe im Mittel: 10-20 cm
Boden aus Gewässerbett profilgerecht am Teich 2 im
Uferbereich einbauen
Einbauhöhe 0,5 m
analog Pos. 01.03.0050
Menge: 125,000 m

**01.03.0050 Boden bzw. Fels lösen und einbauen Planum nicht ges.*Abrechnung Abtrag**
StL-Nr. 22410620390900101
Boden bzw. Fels aus Abtragsbereichen profilgerecht
lösen und in den Auftragsbereichen profilgerecht einbauen und verdichten einschließlich ggf. erforderlicher
Wasserzugabe. Beschreibung der Homogenbereiche nach Un-
terlagen des AG. Die Herstellung von Mulden und Gräben
wird gesondert vergütet.
Homogenbereich 'O und Homogenbereich B1'
Einbaustelle 'Bachaushub an Ufer transportieren und als
Damm am Weiher T2 auf einer Länge von 140 m, 0,50 m
Höhe und 1,00 m bis 1,5 m Breite einbauen
Unterboden OZ 01.03.0020 einbauen und mit Oberboden
OZ 01.03.0010 abdecken
Die vorhandene Rauhbettmulde wird überfüllt'
Das Herstellen des Planums wird nicht gesondert
vergütet.
Abrechnung nach Abtragsprofilen.
Menge: 100,000 m3
Zuordnung: 106

**01.03.0060 Quadermauer als Böschungssicherung**
Granitbruchsteine (frostsicher) liefern und im
Bachuferbereich als bogenförmige Quadermauer im
Bachabzweig, Höhe 0,80m, Länge 8m zur
Uferstabilisierung u.a. im Prallhangbereich herstellen
Oberflächen bruchrauh, einschl. Schotterfundament
40/40cm;
Körnung Schotter 16-32 und erforderl. Erdarbeiten und
Verdichtung des Erdplanums
Einbau 'im Trockenen und unter Wasser'
Quaderhöhe: >35cm, Breite: 30 - 35 cm, Länge: >60 cm
Anlauf 10-20 °.

Abrechnung nach Volumen Naturstein
Menge: 2,500 m3

**01.03.0070 Verfüllmaterial liefern und einbauen**
Verfüllmaterial und Drainagevlies liefern und
profilgemäß einbauen und verdichten.
Material: Verfüllmaterial, Schotter Körnung 16/32 in
Einbaubreite 20 cm
Lagen bis zu max. 40 cm einbauen statisch gut
verdichten
Zwischen Schotter und Erdreich ein wasserdurchlässiges,
verrottungsfestes Drainagevlies 200 g/m² anbringen,
Drainagevlies 10 m²

Die Leistung beinhaltet d. Herstellen d. groben
Rohplanie nach Höhenkoten Toleranz +- 5 cm.
Verformungsmodul EV2: > 80MN/m²
Einbau in Kleinmengen hinter Quader-/Wasserbausteinen
analog Pos. 01.03.0060
Menge: 2,500 m3

**01.03.0080 Staubretter aus Eiche liefern und einbauen**
Staubretter aus Eichenholz
(2-fache Schalung) liefern, zuschneiden, einbauen
und auf geplante Wasserhöhe einstellen.
Material Staubretter: Eichenholz mit
eingefrästem Falz
Abmessung Bretterschalung:
Länge: 0,45m
Stauhöhe: 2,90m
Brettdicke: 2,5cm
Abzüglich vorhandenen Gitter 50cm,
Menge: 3,000 m2

**01.03.0090 Dichtmaterial Sägespäne liefern und einbauen**
Sägespäne aus Weich- und Hartholz, gemischt liefern und
in Zwischenraum Staubretter einbringen.
Einbau lückenlos, in Schichten von max. 30 cm,
eingefüllt und mit Handstampfer oder Bedienstange
mechanisch verdichten
Menge: 0,250 m3

**01.03.0100 Metalldeckel abbauen und entsorgen**
Metalldeckel abbauen
Abmessung:  ca. 450/450/4 mm
Material : Metall
Ausbau in Mönch bei Teich 2 und 5
Material geht in Eigentum des AN über
und ist einer geregelten Entsorgung
zu zuführen
Menge: 2,000 St

**01.03.0110 Metalldeckel für Teichmönch mit Vorhängeschloss**
Metalldeckel  klappbar für Teichmönch liefern
und auf Betonteichmönch einbauen
2 Scharnieren anpassen und einbauen,
Vorrichtung für Vorhängschloss anpassen und einbauen
Vorhängeschloss - mit  je 3 Schlüsseln gleichschließend
einschl. notwendiges Montagematerial montieren.
Abmessung:  ca. 450/450/4 mm
Material : Riffelblech, verzinkt,
Einbau in Mönch bei Teich 2 und 5
Menge: 2,000 St

**01.03.0120 Pegelmesslatte**
Wasserfeste Pegelmesslatte mit 1 cm Markierung
an Betonteichmönch bei Teich 5 andübeln
einschl. Befestigungsmaterial Edelstahlschrauben
Messbereich 0-100 cm.
Markierungen 10 cm-Schritte gut lesbar.
an Mönch bei Teich 5
Material: korrosionsbeständiges Alumuinium, Stärke 3
mm,
einbrennlackiert
Breite: 10 cm
Menge: 1,000 St

**01.03.0130 Pegelmesslatte**
Wasserfeste Pegelmesslatte mit 1 cm Markierung
an Betonteichmönch bei Teich 4 andübeln
einschl. Befestigungsmaterial Edelstahlschrauben
Messbereich 0-100 cm.
Markierungen 10 cm-Schritte gut lesbar.
an Mönch bei Teich 4
Material: korrosionsbeständiges Alumuinium, Stärke 3
mm,
einbrennlackiert
Breite: 10 cm
Am Teichrand im Wasser, nur mit spezieller Kleidung
zugänglich
Menge: 1,000 St

**01.03.0140 Nageschutzzaun abbauen**
Nageschutzzaun als Dammsicherung
bestehend aus Baumpfahl und Sechseckgeflecht, verzinkt,
ausbauen.
Im Uferbereich, Zaun steht teilweise im Wasser.
Material geht in Eigentum des AN über und ist einer
geregelten Entsorgung zu zuführen
Teilbereiche T2 und T3
Menge: 75,000 m

**01.03.0150 Holzgeländer abbauen**
StL-Nr. 2211284019990
Holzgeländer nach Unterlagen des AG abbauen und nach
Wahl des AN verwerten. Abgerechnet wird nach Länge des
Handlaufs zwischen den Achsen der Endpfosten bzw.
Endstäbe. Gegebenenfalls Pfostenlöcher mit Boden aus
Baubereich verfüllen.
Geländer 'auf Pfosten geschraubtes Halbholz,
Durchmesser 12 cm, einschl. verschraubtem Untergurt aus
Halbholz, 8 cm Durchmesser, Eiche '
Pfosten 'Eiche, Rundholz, Durchmesser 12 cm, Höhe 1,40
m davon 0,5 m im Boden'
Pfostenabstand '1,5 m'
Menge: 25,000 m
Zuordnung: 128

**01.03.0160 Holzgeländer liefern und einbauen**
Holzgeländer liefern und einbauen
bestehend aus
Pfosten, je 1 auf ca. 1,5 m
Rundholz, Durchmesser 12 cm, Höhe 1,40 m
ca. 0,5 m in den Boden gerammt
auf die Pfosten aufgeschraubter Handlauf,
Halbholz, Durchmesser 12 cm
an Pfosten verschraubter Untergurt,
Halbholz, Durchmesser 8 cm
Material: Eiche, unbehandelt
Einbauhöhe: 0,9 m
einschl. Befestigungsmaterial
Ausführung bei Mönch T2 und T5
Menge: 25,000 m

**01.03.0170 Rasenansaat mit RSM Regio herst. Feinplanum herst.**
Rasenansaat mit RSM Regio herstellen. Saatgut ohne Entmischung ausbringen, einarbeiten und andrücken.
Uferbereich am Teich 2
Neigung bis 1:1,5 Uferbereich
Feinplanum herstellen.
Saatgutmenge  3g/m²
Regiosaatgutmischung Ufersaum Ursprungsgebiet 19
Bayerischer und Oberpfälzer Wald
Zum leichteren Ausbringen kann das Saatgut mit
trockenem Sand, Sägemehl oder Schrot auf 10 g/m²
gemischt werden
Menge: 400,000 m2
Zuordnung: 107

**01.03.0180 Rasenansaat mit RSM Regio herst.*Mulden, Gräben Feinplanum herst.*feucht**
Rasenansaat mit RSM Regio herstellen. Saatgut ohne Entmischung ausbringen, einarbeiten und andrücken.
Profilierung Bachbett
Neigung bis 1:2  neben Bachlauf
Fläche = Mulden und Gräben.
Feinplanum herstellen.
Saatgutmenge 3g/m²
Zum leichteren Ausbringen kann das Saatgut mit
trockenem Sand, Sägemehl oder Schrot auf 10 g/m²
gemischt werden
Regiosaatgutmischung Feuchtwiese Ursprungsgebiet 19
Bayerischer und Oberpfälzer Wald

Standortvariante feucht
Menge: 800,000 m2
Zuordnung: 107

**01.03.0190 Rasenansaat mit RSM Regio herst. Feinplanum herst.**
Rasenansaat mit RSM Regio herstellen. Saatgut ohne Entmischung ausbringen, einarbeiten und andrücken.
Uferböschung versetzen am Teich 1
Neigung bis 1:1,5 Uferbereich
Feinplanum herstellen.
Saatgutmenge  3g/m²
Regiosaatgutmischung Ufersaum Ursprungsgebiet 19
Bayerischer und Oberpfälzer Wald
Zum leichteren Ausbringen kann das Saatgut mit
trockenem Sand, Sägemehl oder Schrot auf 10 g/m
gemischt werden²
Menge: 300,000 m2
Zuordnung: 107

USt %: 19,00
